# RV Schutzplankenreparaturvertrag AM Landstuhl 27-28
Angebotsaufforderung (GAEB 90, DA83)
Währung: EUR
Auftraggeber: Autobahn GmbH des Bundes

## RV Schutzplankenreparaturvertrag AM Land
Datum: 21.08.26

### Abschnitt 00 Verkehrssicherung

*Hinweis*
Je Unfallschaden, bzw. je Reparaturstelle wird ein
Stück Verkehrssicherung abgerechnet. Muss z. B. eine im
Bau befindliche Anlage an 2 Tagen angefahren werden,
sind hier 2 Stück in Rechnung zu stellen. Sollten
Reparaturen Nachts ausgeführt werden, sind alle
Mehrkosten in die Position 01.18.0002 einzukalkulieren.
Bis zu 25 Kegel/Leitbaken sind im Stückpreis pro
Regelplan / Musterplan einzurechnen.

#### Unterabschnitt 00.00 Verkehrssicherung

**00.00.0001 Verk.sich. kürzerer Dauer durchf.*stat. Arbeitsst. bei Tageslicht**
StL-Nr. 22110513590100100
Verkehrssicherung an Arbeitsstellen von kürzerer Dauer
betriebsfertig aufbauen, vorhalten, warten, instand
setzen, betreiben und abbauen. Vorübergehende Verkehrssicherungsmaßnahmen durchführen.
Nach RSA, Regelplan 'Verkehrssicherung nach RSA 21 Bild
D-5 '
Für stationäre Arbeitsstelle.
Bei Tageslicht.
Menge: 130,000 St
Zuordnung: 105

**00.00.0002 Verk.sich. kürzerer Dauer durchf.*stat. Arbeitsst. bei Tageslicht**
StL-Nr. 22110513590100100
Verkehrssicherung an Arbeitsstellen von kürzerer Dauer
betriebsfertig aufbauen, vorhalten, warten, instand
setzen, betreiben und abbauen. Vorübergehende Verkehrssicherungsmaßnahmen durchführen.
Nach RSA, Regelplan 'DIII/1r oder DIII/1L '
Für stationäre Arbeitsstelle.
Bei Tageslicht.
Menge: 450,000 St
Zuordnung: 105

**00.00.0003 Verk.sich. kürzerer Dauer durchf.*stat. Arbeitsst. bei Tageslicht**
StL-Nr. 22110513590100100
Verkehrssicherung an Arbeitsstellen von kürzerer Dauer
betriebsfertig aufbauen, vorhalten, warten, instand
setzen, betreiben und abbauen. Vorübergehende Verkehrssicherungsmaßnahmen durchführen.
Nach RSA, Regelplan 'D III/3 '
Für stationäre Arbeitsstelle.
Bei Tageslicht.
Menge: 1,000 St
Zuordnung: 105

**00.00.0004 Verk.sich. kürzerer Dauer durchf.*VZ-Plan des AG stat. Arbeitsst.*bei Tageslicht**
StL-Nr. 22110513591100100
Verkehrssicherung an Arbeitsstellen von kürzerer Dauer
betriebsfertig aufbauen, vorhalten, warten, instand
setzen, betreiben und abbauen. Vorübergehende Verkehrssicherungsmaßnahmen durchführen.
Nach RSA, Regelplan 'Musterplan des AG. Sperrung der
Auffahrt bis 1 Stunde. '
Nach Verkehrszeichenplan des AG.
Für stationäre Arbeitsstelle.
Bei Tageslicht.
Menge: 2,000 St
Zuordnung: 105

**00.00.0005 Verk.sich. kürzerer Dauer durchf.*VZ-Plan des AG stat. Arbeitsst.*bei Tageslicht**
StL-Nr. 22110513591100100
Verkehrssicherung an Arbeitsstellen von kürzerer Dauer
betriebsfertig aufbauen, vorhalten, warten, instand
setzen, betreiben und abbauen. Vorübergehende Verkehrssicherungsmaßnahmen durchführen.
Nach RSA, Regelplan 'Musterplan des AG. Sperrung der
Ausfahrt bis 1 Stunde mit Leitkegel '
Nach Verkehrszeichenplan des AG.
Für stationäre Arbeitsstelle.
Bei Tageslicht.
Menge: 4,000 St
Zuordnung: 105

**00.00.0006 Verk.sich. kürzerer Dauer durchf.*stat. Arbeitsst. bei Tageslicht**
StL-Nr. 22110513590100100
Verkehrssicherung an Arbeitsstellen von kürzerer Dauer
betriebsfertig aufbauen, vorhalten, warten, instand
setzen, betreiben und abbauen. Vorübergehende Verkehrssicherungsmaßnahmen durchführen.
Nach RSA, Regelplan 'Musterplan des AG. Sperrung der
Ausfahrt von 1 bis 5 Stunde mit Leitbaken'
Für stationäre Arbeitsstelle.
Bei Tageslicht.
Menge: 1,000 St
Zuordnung: 105

**00.00.0007 Zusätzlicher LED-Vorwarner**
Zusätzliche LED-Vorwarntafel stellen.
Ein Stück pro Reparaturstelle.
Als Zulage zu den Verkehrssicherungspositionen
und auf Anordnung sowie Vorgaben/Inhalte der jeweiligen
Autobahnmeisterei.
Menge: 1,000 St

**00.00.0008 Verkehrsschild aufstellen Als Ergänzung zum RP o. MP. Ronde, Dreie., Quad. Größe 3. Retroreflkt.Typ 2. Aufstv. Wahl AN Aufstellh. 2,2 m**
Verkehrsschild anfahren, aufstellen, beseitigen und
abfahren. Als Ergänzung zum Regelplan oder Musterplan.
Aufstellvorrichtung nach stat. Erfordernissen.
Vorübergehende Sicherungsmaßnahmen durchführen.

Verkehrsschild = Ronde, Dreieck, Quadrat.
Größe 3.

Retroreflektierend mit Folie der Bauart Typ 2.
Aufstellvorrichtung nach Wahl des AN aufstellen.
Aufstellhöhe = 2,2 m.
Menge: 3,000 St

**00.00.0009 Verkehrsschild vorhalten Verkehrsschild wie in vorher. Pos. beschrieben, vorhalten für einen Tag.**
Verkehrsschild (Größe 3) wie in vorheriger Position
beschrieben, vorhalten für einen Tag sowie Reinigung,
Unterhaltung und Instandsetzung.
Menge: 3,000 d

*Hinweis*
Die Position beschreibt jeden Leitkegel, der über die
25 Stück wie im Hinweis zu OZ Gruppe 00.00
Verkehrssicherung, hinausgeht.

**00.00.0010 Leitkegel aufstellen Als Ergänzung zum RP o. MP. Leitkegel Höhe 750 mm / 5 kg / Folie Typ 2.**
Leitkegel anfahren, aufstellen, beseitigen und
abfahren. Als Ergänzung zum Regelplan oder Musterplan.
Vorübergehende Sicherungsmaßnahmen durchführen.

Leitkegel Höhe 750 mm, Gewicht mind. 5 kg.
Mit retroreflektierender Folie der Bauart Typ 2.
Menge: 12,000 St

**00.00.0011 Leitkegel vorhalten Leitkegel Höhe 750 mm / 5 kg / Folie Typ 2.. vorhalten für 1 Tag**
Leitkegel Höhe 750 mm, Gewicht mind. 5 kg, Folie Typ 2
vorhalten für einen Tag sowie Reinigung, Unterhaltung
und Instandsetzung.
Menge: 12,000 d

#### Unterabschnitt 00.01 zusätzliche Leistung VS

**00.01.0001 Verkehrsrechtliche Anordnung einh.*gebührenfrei**
StL-Nr. 22110591591
Verkehrsrechtliche Anordnung für Einrichtung und Be-
trieb einer Verkehrssicherung nach Unterlagen des AG
einholen und zugehörige Unterlagen erstellen. Erforderliche Ortsbesichtigungen zur Erstellung der Planunterlagen durchführen.
Verkehrsrechtliche Anordnung für OZ '00.00.0001 bis
00.00.0011'
Gebührenfrei.
Menge: 400,000 St
Zuordnung: 105

**00.01.0002 Verkehrsrechtliche Anordnung einh.*Geb.ü.100b.200Eu.**
StL-Nr. 22110591594
Verkehrsrechtliche Anordnung für Einrichtung und Be-
trieb einer Verkehrssicherung nach Unterlagen des AG
einholen und zugehörige Unterlagen erstellen. Erforderliche Ortsbesichtigungen zur Erstellung der Planunterlagen durchführen.
Verkehrsrechtliche Anordnung für OZ '00.00.0001 bis
00.00.0011'
Anfallende Gebühren über 100,00 Euro bis 200,00 Euro.
Menge: 50,000 St
Zuordnung: 105

**00.01.0003 Verkehrsrechtliche Anordnung einh.*Geb.ü.200b.300Eu.**
StL-Nr. 22110591595
Verkehrsrechtliche Anordnung für Einrichtung und Be-
trieb einer Verkehrssicherung nach Unterlagen des AG
einholen und zugehörige Unterlagen erstellen. Erforderliche Ortsbesichtigungen zur Erstellung der Planunterlagen durchführen.
Verkehrsrechtliche Anordnung für OZ '00.00.0001 bis
00.00.0011'
Anfallende Gebühren über 200,00 Euro bis 300,00 Euro.
Menge: 50,000 St
Zuordnung: 105

### Abschnitt 01 Reparatur FRS

#### Unterabschnitt 01.00 Einfache Schutzplanke

**01.00.0001 FRS abbauen und herstellen ESP Pf.Abst.4,0 m*Profil B gerade*Verwertung AN HB 1*Erdarb. ausf.**
StL-Nr. 22112930312101011
Fahrzeug-Rückhaltesystem (FRS) einschließlich der Pfosten und sämtlicher Einzelteile abbauen und herstellen.
Abgerechnet wird die Baulänge.
Konstruktion = Einfache Schutzplanke, Pfostenabstand
4,00 m.
Holm Profil B.
Konstruktion gerade.
Ausgebaute Teile nach Wahl des AN verwerten.
Aufstellung in Boden, Homogenbereich HB 1 - FRS.
Erforderliche Erdarbeiten ausführen. Die umgebende
Fläche wieder herstellen, überschüssigen Boden
flächenhaft verteilen.
Menge: 1500,000 m
Zuordnung: 129

**01.00.0002 FRS abbauen und herstellen*Profil B gerade*Verwertung AN HB 1*Erdarb. ausf.**
StL-Nr. 22112930392101011
Fahrzeug-Rückhaltesystem (FRS) einschließlich der Pfosten und sämtlicher Einzelteile abbauen und herstellen.
Abgerechnet wird die Baulänge.
Konstruktion 'Einfache Schutzplanke, Pfostenabstand
2.00 m '
Holm Profil B.
Konstruktion gerade.
Ausgebaute Teile nach Wahl des AN verwerten.
Aufstellung in Boden, Homogenbereich HB 1 - FRS.
Erforderliche Erdarbeiten ausführen. Die umgebende
Fläche wieder herstellen, überschüssigen Boden
flächenhaft verteilen.
Menge: 200,000 m
Zuordnung: 129

**01.00.0003 FRS abbauen und herstellen*Profil B gerade*Verwertung AN HB 1*Erdarb. ausf.**
StL-Nr. 22112930392101011
Fahrzeug-Rückhaltesystem (FRS) einschließlich der Pfosten und sämtlicher Einzelteile abbauen und herstellen.
Abgerechnet wird die Baulänge.
Konstruktion 'Einfache Schutzplanke, Pfostenabstand
1.33 m '
Holm Profil B.
Konstruktion gerade.
Ausgebaute Teile nach Wahl des AN verwerten.
Aufstellung in Boden, Homogenbereich HB 1 - FRS.
Erforderliche Erdarbeiten ausführen. Die umgebende
Fläche wieder herstellen, überschüssigen Boden
flächenhaft verteilen.
Menge: 12,000 m
Zuordnung: 129

**01.00.0004 FRS abbauen und herstellen*Profil B gerade*Verwertung AN HB 1*Erdarb. ausf.**
StL-Nr. 22112930392101011
Fahrzeug-Rückhaltesystem (FRS) einschließlich der Pfosten und sämtlicher Einzelteile abbauen und herstellen.
Abgerechnet wird die Baulänge.
Konstruktion 'Einfache Schutzplanke Plus Pfostenabstand
2,00 m, (ESP Plus 2.0).'
Holm Profil B.
Konstruktion gerade.
Ausgebaute Teile nach Wahl des AN verwerten.
Aufstellung in Boden, Homogenbereich HB 1 - FRS.
Erforderliche Erdarbeiten ausführen. Die umgebende
Fläche wieder herstellen, überschüssigen Boden
flächenhaft verteilen.
Menge: 16,000 m
Zuordnung: 129

#### Unterabschnitt 01.01 Heintzmann Basic Barrier

**01.01.0001 FRS abbauen und herstellen*Profil B gerade*Verwertung AN HB 1*Erdarb. ausf.**
StL-Nr. 22112930392101011
Fahrzeug-Rückhaltesystem (FRS) einschließlich der Pfosten und sämtlicher Einzelteile abbauen und herstellen.
Abgerechnet wird die Baulänge.
Konstruktion 'Heintzmann Basic Barrier, Pfostenabstand
4.00 m (HBB 4.0)'
Holm Profil B.
Konstruktion gerade.
Ausgebaute Teile nach Wahl des AN verwerten.
Aufstellung in Boden, Homogenbereich HB 1 - FRS.
Erforderliche Erdarbeiten ausführen. Die umgebende
Fläche wieder herstellen, überschüssigen Boden
flächenhaft verteilen.
Menge: 8,000 m
Zuordnung: 129

**01.01.0002 FRS abbauen und herstellen*Profil B gerade*Verwertung AN HB 1*Erdarb. ausf.**
StL-Nr. 22112930392101011
Fahrzeug-Rückhaltesystem (FRS) einschließlich der Pfosten und sämtlicher Einzelteile abbauen und herstellen.
Abgerechnet wird die Baulänge.
Konstruktion 'Heintzmann Basic Barrier, Pfostenabstand
2.00 m (HBB 2.0)'
Holm Profil B.
Konstruktion gerade.
Ausgebaute Teile nach Wahl des AN verwerten.
Aufstellung in Boden, Homogenbereich HB 1 - FRS.
Erforderliche Erdarbeiten ausführen. Die umgebende
Fläche wieder herstellen, überschüssigen Boden
flächenhaft verteilen.
Menge: 4,000 m
Zuordnung: 129

**01.01.0003 FRS abbauen und herstellen*Profil B gerade*Verwertung AN HB 1*Erdarb. ausf.**
StL-Nr. 22112930392101011
Fahrzeug-Rückhaltesystem (FRS) einschließlich der Pfosten und sämtlicher Einzelteile abbauen und herstellen.
Abgerechnet wird die Baulänge.
Konstruktion 'Heintzmann Basic Barrier 2.0 b,
Pfostenabstand 2.00 m (HBB 2.0 b)'
Holm Profil B.
Konstruktion gerade.
Ausgebaute Teile nach Wahl des AN verwerten.
Aufstellung in Boden, Homogenbereich HB 1 - FRS.
Erforderliche Erdarbeiten ausführen. Die umgebende
Fläche wieder herstellen, überschüssigen Boden
flächenhaft verteilen.
Menge: 4,000 m
Zuordnung: 129

**01.01.0004 FRS abbauen und herstellen*Profil B gerade*Verwertung AN HB 1*Erdarb. ausf.**
StL-Nr. 22112930392101011
Fahrzeug-Rückhaltesystem (FRS) einschließlich der Pfosten und sämtlicher Einzelteile abbauen und herstellen.
Abgerechnet wird die Baulänge.
Konstruktion 'Heintzmann Basic Barrier, Pfostenabstand
1.33 m (HBB 1.33)'
Holm Profil B.
Konstruktion gerade.
Ausgebaute Teile nach Wahl des AN verwerten.
Aufstellung in Boden, Homogenbereich HB 1 - FRS.
Erforderliche Erdarbeiten ausführen. Die umgebende
Fläche wieder herstellen, überschüssigen Boden
flächenhaft verteilen.
Menge: 4,000 m
Zuordnung: 129

#### Unterabschnitt 01.02 Eco Safe

**01.02.0001 FRS abbauen und herstellen*Profil B gerade*Verwertung AN HB 1*Erdarb. ausf.**
StL-Nr. 22112930392101011
Fahrzeug-Rückhaltesystem (FRS) einschließlich der Pfosten und sämtlicher Einzelteile abbauen und herstellen.
Abgerechnet wird die Baulänge.
Konstruktion 'Eco Safe 4.0'
Holm Profil B.
Konstruktion gerade.
Ausgebaute Teile nach Wahl des AN verwerten.
Aufstellung in Boden, Homogenbereich HB 1 - FRS.
Erforderliche Erdarbeiten ausführen. Die umgebende
Fläche wieder herstellen, überschüssigen Boden
flächenhaft verteilen.
Menge: 4,000 m
Zuordnung: 129

**01.02.0002 FRS abbauen und herstellen*Profil B gerade*Verwertung AN HB 1*Erdarb. ausf.**
StL-Nr. 22112930392101011
Fahrzeug-Rückhaltesystem (FRS) einschließlich der Pfosten und sämtlicher Einzelteile abbauen und herstellen.
Abgerechnet wird die Baulänge.
Konstruktion 'Eco Safe 2.0'
Holm Profil B.
Konstruktion gerade.
Ausgebaute Teile nach Wahl des AN verwerten.
Aufstellung in Boden, Homogenbereich HB 1 - FRS.
Erforderliche Erdarbeiten ausführen. Die umgebende
Fläche wieder herstellen, überschüssigen Boden
flächenhaft verteilen.
Menge: 248,000 m
Zuordnung: 129

**01.02.0003 FRS abbauen und herstellen*Profil B gerade*Verwertung AN HB 1*Erdarb. ausf.**
StL-Nr. 22112930392101011
Fahrzeug-Rückhaltesystem (FRS) einschließlich der Pfosten und sämtlicher Einzelteile abbauen und herstellen.
Abgerechnet wird die Baulänge.
Konstruktion 'Eco Safe 1.33'
Holm Profil B.
Konstruktion gerade.
Ausgebaute Teile nach Wahl des AN verwerten.
Aufstellung in Boden, Homogenbereich HB 1 - FRS.
Erforderliche Erdarbeiten ausführen. Die umgebende
Fläche wieder herstellen, überschüssigen Boden
flächenhaft verteilen.
Menge: 4,000 m
Zuordnung: 129

**01.02.0004 FRS auf Bauwerk abbauen und herst.*Profil B gerade*Pf.-Abst. 1,33 m Mont.a.v.Verank.*Dauerelast.Platte**
StL-Nr. 22112933292101110
Fahrzeug-Rückhaltesystem (FRS) auf Bauwerk einschl.
sämtlicher Einzelteile abbauen und herstellen. Ausgebaute Teile nach Wahl des AN verwerten.
Abgerechnet wird die Baulänge.
Konstruktion 'Eco Safe 1.33 BW '
Holm Profil B.
Konstruktion gerade.
Pfostenabstand = 1,33 m.
Montage auf vorhandener Verankerung.
Unterlage aus wetterbeständiger dauerelastischer Dichtungsplatte.
Menge: 4,000 m
Zuordnung: 129

#### Unterabschnitt 01.03 Einfache Distanzschutzplanke

**01.03.0001 FRS abbauen und herstellen EDSP Pf.Abst.2,0m*Profil B gerade*Verwertung AN HB 1*Erdarb. ausf.**
StL-Nr. 22112930322101011
Fahrzeug-Rückhaltesystem (FRS) einschließlich der Pfosten und sämtlicher Einzelteile abbauen und herstellen.
Abgerechnet wird die Baulänge.
Konstruktion = Einfache Distanzschutzplanke, Pfostenabstand 2,00 m.
Holm Profil B.
Konstruktion gerade.
Ausgebaute Teile nach Wahl des AN verwerten.
Aufstellung in Boden, Homogenbereich HB 1 - FRS.
Erforderliche Erdarbeiten ausführen. Die umgebende
Fläche wieder herstellen, überschüssigen Boden
flächenhaft verteilen.
Menge: 800,000 m
Zuordnung: 129

**01.03.0002 FRS abbauen und herstellen*Profil B gerade*Verwertung AN HB 1*Erdarb. ausf.**
StL-Nr. 22112930392101011
Fahrzeug-Rückhaltesystem (FRS) einschließlich der Pfosten und sämtlicher Einzelteile abbauen und herstellen.
Abgerechnet wird die Baulänge.
Konstruktion 'Einfache Distanzschutzplanke EDSP 1.33 '
Holm Profil B.
Konstruktion gerade.
Ausgebaute Teile nach Wahl des AN verwerten.
Aufstellung in Boden, Homogenbereich HB 1 - FRS.
Erforderliche Erdarbeiten ausführen. Die umgebende
Fläche wieder herstellen, überschüssigen Boden
flächenhaft verteilen.
Menge: 72,000 m
Zuordnung: 129

**01.03.0003 FRS abbauen und herstellen*Profil B gerade Verwertung AN Erdarb. ausf.**
StL-Nr. 22112930392191091
Fahrzeug-Rückhaltesystem (FRS) einschließlich der Pfosten und sämtlicher Einzelteile abbauen und herstellen.
Abgerechnet wird die Baulänge.
Konstruktion 'Einfache Distanzschutzplanken EDSP 2.0 in
Hülsen, Pfostenabstand 2,00 m '
Holm Profil B.
Konstruktion gerade.
Pfosten 'Steckpfosten in Hülsenrohr. Die Pfosten werden
aus der Bodenhülsen gezogen, die Hülsen werden nicht
ausgebaut. '
Ausgebaute Teile nach Wahl des AN verwerten.
Aufstellung 'in vorhandene Hülsen '
Erforderliche Erdarbeiten ausführen. Die umgebende
Fläche wieder herstellen, überschüssigen Boden
flächenhaft verteilen.
Menge: 12,000 m
Zuordnung: 129

**01.03.0004 FRS abbauen und herstellen*Profil B gerade Verwertung AN Erdarb. ausf.**
StL-Nr. 22112930392191091
Fahrzeug-Rückhaltesystem (FRS) einschließlich der Pfosten und sämtlicher Einzelteile abbauen und herstellen.
Abgerechnet wird die Baulänge.
Konstruktion 'Einfache Distanzschutzplanken EDSP 1.33
in Hülsen, Pfostenabstand 1,33 m'
Holm Profil B.
Konstruktion gerade.
Pfosten 'Steckpfosten in Hülsenrohr. Die Pfosten werden
aus der Bodenhülsen gezogen, die Hülsen werden nicht
ausgebaut. '
Ausgebaute Teile nach Wahl des AN verwerten.
Aufstellung 'in vorhandene Hülsen '
Erforderliche Erdarbeiten ausführen. Die umgebende
Fläche wieder herstellen, überschüssigen Boden
flächenhaft verteilen.
Menge: 4,000 m
Zuordnung: 129

**01.03.0005 FRS auf Bauwerk abbauen und herst. EDSP auf BW*Profil B gerade*Pf.-Abst. 1,33 m Mont.a.v.Verank.*Dauerelast.Platte**
StL-Nr. 22112933212101110
Fahrzeug-Rückhaltesystem (FRS) auf Bauwerk einschl.
sämtlicher Einzelteile abbauen und herstellen. Ausgebaute Teile nach Wahl des AN verwerten.
Abgerechnet wird die Baulänge.
Konstruktion = Einfache Distanzschutzplanke.
Holm Profil B.
Konstruktion gerade.
Pfostenabstand = 1,33 m.
Montage auf vorhandener Verankerung.
Unterlage aus wetterbeständiger dauerelastischer Dichtungsplatte.
Menge: 80,000 m
Zuordnung: 129

**01.03.0006 FRS auf Bauwerk abbauen und herst. EDSP auf BW*Profil B gerade*Pf.-Abst. 2,00 m Mont.a.v.Verank.*Dauerelast.Platte**
StL-Nr. 22112933212102110
Fahrzeug-Rückhaltesystem (FRS) auf Bauwerk einschl.
sämtlicher Einzelteile abbauen und herstellen. Ausgebaute Teile nach Wahl des AN verwerten.
Abgerechnet wird die Baulänge.
Konstruktion = Einfache Distanzschutzplanke.
Holm Profil B.
Konstruktion gerade.
Pfostenabstand = 2,00 m.
Montage auf vorhandener Verankerung.
Unterlage aus wetterbeständiger dauerelastischer Dichtungsplatte.
Menge: 4,000 m
Zuordnung: 129

#### Unterabschnitt 01.04 Doppelte Schutzplanken

**01.04.0001 FRS abbauen und herstellen*Profil B gerade*Verwertung AN HB 1*Erdarb. ausf.**
StL-Nr. 22112930392101011
Fahrzeug-Rückhaltesystem (FRS) einschließlich der Pfosten und sämtlicher Einzelteile abbauen und herstellen.
Abgerechnet wird die Baulänge.
Konstruktion 'Doppele Schutzplanken DSP, Pfostenabstand
4,00 m '
Holm Profil B.
Konstruktion gerade.
Ausgebaute Teile nach Wahl des AN verwerten.
Aufstellung in Boden, Homogenbereich HB 1 - FRS.
Erforderliche Erdarbeiten ausführen. Die umgebende
Fläche wieder herstellen, überschüssigen Boden
flächenhaft verteilen.
Menge: 12,000 m
Zuordnung: 129

**01.04.0002 FRS abbauen und herstellen*Profil B gerade*Verwertung AN HB 1*Erdarb. ausf.**
StL-Nr. 22112930392101011
Fahrzeug-Rückhaltesystem (FRS) einschließlich der Pfosten und sämtlicher Einzelteile abbauen und herstellen.
Abgerechnet wird die Baulänge.
Konstruktion 'Doppele Schutzplanken DSP, Pfostenabstand
2,00 m '
Holm Profil B.
Konstruktion gerade.
Ausgebaute Teile nach Wahl des AN verwerten.
Aufstellung in Boden, Homogenbereich HB 1 - FRS.
Erforderliche Erdarbeiten ausführen. Die umgebende
Fläche wieder herstellen, überschüssigen Boden
flächenhaft verteilen.
Menge: 4,000 m
Zuordnung: 129

**01.04.0003 FRS abbauen und herstellen*Profil B gerade Verwertung AN Erdarb. ausf.**
StL-Nr. 22112930392191091
Fahrzeug-Rückhaltesystem (FRS) einschließlich der Pfosten und sämtlicher Einzelteile abbauen und herstellen.
Abgerechnet wird die Baulänge.
Konstruktion 'Doppelte Schutzplanken DSP 2.0 in Hülsen,
Pfostenabstand 2,00 m '
Holm Profil B.
Konstruktion gerade.
Pfosten 'Steckpfosten in Hülsenrohr. Die Pfosten werden
aus der Bodenhülsen gezogen, die Hülsen werden nicht
ausgebaut. '
Ausgebaute Teile nach Wahl des AN verwerten.
Aufstellung 'in vorhandene Hülsen '
Erforderliche Erdarbeiten ausführen. Die umgebende
Fläche wieder herstellen, überschüssigen Boden
flächenhaft verteilen.
Menge: 12,000 m
Zuordnung: 129

**01.04.0004 FRS abbauen und herstellen*Profil B gerade Verwertung AN Erdarb. ausf.**
StL-Nr. 22112930392191091
Fahrzeug-Rückhaltesystem (FRS) einschließlich der Pfosten und sämtlicher Einzelteile abbauen und herstellen.
Abgerechnet wird die Baulänge.
Konstruktion 'Doppelte Schutzplanken DSP 4.0 in Hülsen,
Pfostenabstand 4,00 m '
Holm Profil B.
Konstruktion gerade.
Pfosten 'Steckpfosten in Hülsenrohr. Die Pfosten werden
aus der Bodenhülsen gezogen, die Hülsen werden nicht
ausgebaut. '
Ausgebaute Teile nach Wahl des AN verwerten.
Aufstellung 'in vorhandene Hülsen '
Erforderliche Erdarbeiten ausführen. Die umgebende
Fläche wieder herstellen, überschüssigen Boden
flächenhaft verteilen.
Menge: 4,000 m
Zuordnung: 129

**01.04.0005 FRS auf Bauwerk abbauen und herst. DSP auf BW*Profil B gerade*Pf.-Abst. 2,00 m Mont.a.v.Verank.*Dauerelast.Platte**
StL-Nr. 22112933232102110
Fahrzeug-Rückhaltesystem (FRS) auf Bauwerk einschl.
sämtlicher Einzelteile abbauen und herstellen. Ausgebaute Teile nach Wahl des AN verwerten.
Abgerechnet wird die Baulänge.
Konstruktion = Doppelte Schutzplanke.
Holm Profil B.
Konstruktion gerade.
Pfostenabstand = 2,00 m.
Montage auf vorhandener Verankerung.
Unterlage aus wetterbeständiger dauerelastischer Dichtungsplatte.
Menge: 4,000 m
Zuordnung: 129

#### Unterabschnitt 01.05 Doppelte Distanzschutzplanken

**01.05.0001 FRS abbauen und herstellen*Profil B gerade*Verwertung AN HB 1*Erdarb. ausf.**
StL-Nr. 22112930392101011
Fahrzeug-Rückhaltesystem (FRS) einschließlich der Pfosten und sämtlicher Einzelteile abbauen und herstellen.
Abgerechnet wird die Baulänge.
Konstruktion 'Doppelte Distanzschutzplanken DDSP 4.0,
Pfostenabstand 4,00 m '
Holm Profil B.
Konstruktion gerade.
Ausgebaute Teile nach Wahl des AN verwerten.
Aufstellung in Boden, Homogenbereich HB 1 - FRS.
Erforderliche Erdarbeiten ausführen. Die umgebende
Fläche wieder herstellen, überschüssigen Boden
flächenhaft verteilen.
Menge: 200,000 m
Zuordnung: 129

**01.05.0002 FRS abbauen und herstellen*Profil B gerade*Verwertung AN HB 1*Erdarb. ausf.**
StL-Nr. 22112930392101011
Fahrzeug-Rückhaltesystem (FRS) einschließlich der Pfosten und sämtlicher Einzelteile abbauen und herstellen.
Abgerechnet wird die Baulänge.
Konstruktion 'Doppelte Distanzschutzplanken DDSP 2.0
++, Pfostenabstand 2,00 m '
Holm Profil B.
Konstruktion gerade.
Ausgebaute Teile nach Wahl des AN verwerten.
Aufstellung in Boden, Homogenbereich HB 1 - FRS.
Erforderliche Erdarbeiten ausführen. Die umgebende
Fläche wieder herstellen, überschüssigen Boden
flächenhaft verteilen.
Menge: 40,000 m
Zuordnung: 129

**01.05.0003 FRS abbauen und herstellen*Profil B gerade Verwertung AN Erdarb. ausf.**
StL-Nr. 22112930392191091
Fahrzeug-Rückhaltesystem (FRS) einschließlich der Pfosten und sämtlicher Einzelteile abbauen und herstellen.
Abgerechnet wird die Baulänge.
Konstruktion 'Doppelte Distanzschutzplanken DDSP 4.0 in
Hülsen, Pfostenabstand 4,00 m '
Holm Profil B.
Konstruktion gerade.
Pfosten 'Steckpfosten in Hülsenrohr. Die Pfosten werden
aus der Bodenhülsen gezogen, die Hülsen werden nicht
ausgebaut.'
Ausgebaute Teile nach Wahl des AN verwerten.
Aufstellung 'in vorhandene Hülsen '
Erforderliche Erdarbeiten ausführen. Die umgebende
Fläche wieder herstellen, überschüssigen Boden
flächenhaft verteilen.
Menge: 20,000 m
Zuordnung: 129

**01.05.0004 FRS abbauen und herstellen*Profil B gerade Verwertung AN Erdarb. ausf.**
StL-Nr. 22112930392191091
Fahrzeug-Rückhaltesystem (FRS) einschließlich der Pfosten und sämtlicher Einzelteile abbauen und herstellen.
Abgerechnet wird die Baulänge.
Konstruktion 'Doppelte Distanzschutzplanken DDSP 2.0++
in Hülsen, Pfostenabstand 2,00 m '
Holm Profil B.
Konstruktion gerade.
Pfosten 'Steckpfosten in Hülsenrohr. Die Pfosten werden
aus der Bodenhülsen gezogen, die Hülsen werden nicht
ausgebaut. '
Ausgebaute Teile nach Wahl des AN verwerten.
Aufstellung 'in vorhandene Hülsen '
Erforderliche Erdarbeiten ausführen. Die umgebende
Fläche wieder herstellen, überschüssigen Boden
flächenhaft verteilen.
Menge: 20,000 m
Zuordnung: 129

**01.05.0005 FRS auf Bauwerk abbauen und herst.*Profil B gerade*Pf.-Abst. 2,00 m Mont.a.v.Verank.*Dauerelast.Platte**
StL-Nr. 22112933292102110
Fahrzeug-Rückhaltesystem (FRS) auf Bauwerk einschl.
sämtlicher Einzelteile abbauen und herstellen. Ausgebaute Teile nach Wahl des AN verwerten.
Abgerechnet wird die Baulänge.
Konstruktion 'Doppelte Distanzschutzplanken DDSP 2.0++
Bauwerk '
Holm Profil B.
Konstruktion gerade.
Pfostenabstand = 2,00 m.
Montage auf vorhandener Verankerung.
Unterlage aus wetterbeständiger dauerelastischer Dichtungsplatte.
Menge: 4,000 m
Zuordnung: 129

**01.05.0006 FRS auf Bauwerk abbauen und herst. DDSP auf BW*Profil B gerade*Pf.-Abst. 4,00 m Mont.a.v.Verank.*Dauerelast.Platte**
StL-Nr. 22112933222103110
Fahrzeug-Rückhaltesystem (FRS) auf Bauwerk einschl.
sämtlicher Einzelteile abbauen und herstellen. Ausgebaute Teile nach Wahl des AN verwerten.
Abgerechnet wird die Baulänge.
Konstruktion = Doppelte Distanzschutzplanke.
Holm Profil B.
Konstruktion gerade.
Pfostenabstand = 4,00 m.
Montage auf vorhandener Verankerung.
Unterlage aus wetterbeständiger dauerelastischer Dichtungsplatte.
Menge: 4,000 m
Zuordnung: 129

#### Unterabschnitt 01.06 Super Rail

**01.06.0001 FRS abbauen und herstellen*Profil B gerade*Verwertung AN HB 1*Erdarb. ausf.**
StL-Nr. 22112930392101011
Fahrzeug-Rückhaltesystem (FRS) einschließlich der Pfosten und sämtlicher Einzelteile abbauen und herstellen.
Abgerechnet wird die Baulänge.
Konstruktion 'Super Rail '
Holm Profil B.
Konstruktion gerade.
Ausgebaute Teile nach Wahl des AN verwerten.
Aufstellung in Boden, Homogenbereich HB 1 - FRS.
Erforderliche Erdarbeiten ausführen. Die umgebende
Fläche wieder herstellen, überschüssigen Boden
flächenhaft verteilen.
Menge: 8,000 m
Zuordnung: 129

**01.06.0002 FRS abbauen und herstellen*Profil B gerade Verwertung AN Erdarb. ausf.**
StL-Nr. 22112930392191091
Fahrzeug-Rückhaltesystem (FRS) einschließlich der Pfosten und sämtlicher Einzelteile abbauen und herstellen.
Abgerechnet wird die Baulänge.
Konstruktion 'Super Rail in Hülsen'
Holm Profil B.
Konstruktion gerade.
Pfosten 'Steckpfosten in Hülsenrohr. Die Pfosten werden
aus der Bodenhülsen gezogen, die Hülsen werden nicht
ausgebaut. '
Ausgebaute Teile nach Wahl des AN verwerten.
Aufstellung 'in vorhandene Hülsen '
Erforderliche Erdarbeiten ausführen. Die umgebende
Fläche wieder herstellen, überschüssigen Boden
flächenhaft verteilen.
Menge: 4,000 m
Zuordnung: 129

**01.06.0003 FRS abbauen und herstellen*Profil B gerade*Verwertung AN HB 1*Erdarb. ausf.**
StL-Nr. 22112930392101011
Fahrzeug-Rückhaltesystem (FRS) einschließlich der Pfosten und sämtlicher Einzelteile abbauen und herstellen.
Abgerechnet wird die Baulänge.
Konstruktion 'Super Rail VZB mit Zwischenholm/Knieholm
'
Holm Profil B.
Konstruktion gerade.
Ausgebaute Teile nach Wahl des AN verwerten.
Aufstellung in Boden, Homogenbereich HB 1 - FRS.
Erforderliche Erdarbeiten ausführen. Die umgebende
Fläche wieder herstellen, überschüssigen Boden
flächenhaft verteilen.
Menge: 4,000 m
Zuordnung: 129

**01.06.0004 FRS abbauen und herstellen*Profil B gerade*Verwertung AN HB 1*Erdarb. ausf.**
StL-Nr. 22112930392101011
Fahrzeug-Rückhaltesystem (FRS) einschließlich der Pfosten und sämtlicher Einzelteile abbauen und herstellen.
Abgerechnet wird die Baulänge.
Konstruktion 'Super Rail VZB mit Zwischenholm/Knieholm
an Anprallsockel geschraubt. Montage an vorhandenen
Anker. '
Holm Profil B.
Konstruktion gerade.
Ausgebaute Teile nach Wahl des AN verwerten.
Aufstellung in Boden, Homogenbereich HB 1 - FRS.
Erforderliche Erdarbeiten ausführen. Die umgebende
Fläche wieder herstellen, überschüssigen Boden
flächenhaft verteilen.
Menge: 4,000 m
Zuordnung: 129

**01.06.0005 FRS auf Bauwerk abbauen und herst.*Profil B gerade*Mont.a.v.Verank. Dauerelast.Platte**
StL-Nr. 22112933292100110
Fahrzeug-Rückhaltesystem (FRS) auf Bauwerk einschl.
sämtlicher Einzelteile abbauen und herstellen. Ausgebaute Teile nach Wahl des AN verwerten.
Abgerechnet wird die Baulänge.
Konstruktion 'Super Rail Bauwerk '
Holm Profil B.
Konstruktion gerade.
Montage auf vorhandener Verankerung.
Unterlage aus wetterbeständiger dauerelastischer Dichtungsplatte.
Menge: 4,000 m
Zuordnung: 129

**01.06.0006 FRS auf Bauwerk abbauen und herst.*Profil B gerade*Mont.a.v.Verank. Dauerelast.Platte**
StL-Nr. 22112933292100110
Fahrzeug-Rückhaltesystem (FRS) auf Bauwerk einschl.
sämtlicher Einzelteile abbauen und herstellen. Ausgebaute Teile nach Wahl des AN verwerten.
Abgerechnet wird die Baulänge.
Konstruktion 'Super Rail Plus Bauwerk '
Holm Profil B.
Konstruktion gerade.
Montage auf vorhandener Verankerung.
Unterlage aus wetterbeständiger dauerelastischer Dichtungsplatte.
Menge: 4,000 m
Zuordnung: 129

#### Unterabschnitt 01.07 Super Rail doppelt

**01.07.0001 FRS abbauen und herstellen*Profil B gerade*Verwertung AN HB 1*Erdarb. ausf.**
StL-Nr. 22112930392101011
Fahrzeug-Rückhaltesystem (FRS) einschließlich der Pfosten und sämtlicher Einzelteile abbauen und herstellen.
Abgerechnet wird die Baulänge.
Konstruktion 'Super Rail doppelt '
Holm Profil B.
Konstruktion gerade.
Ausgebaute Teile nach Wahl des AN verwerten.
Aufstellung in Boden, Homogenbereich HB 1 - FRS.
Erforderliche Erdarbeiten ausführen. Die umgebende
Fläche wieder herstellen, überschüssigen Boden
flächenhaft verteilen.
Menge: 20,000 m
Zuordnung: 129

**01.07.0002 FRS abbauen und herstellen*Profil B gerade Verwertung AN Erdarb. ausf.**
StL-Nr. 22112930392191091
Fahrzeug-Rückhaltesystem (FRS) einschließlich der Pfosten und sämtlicher Einzelteile abbauen und herstellen.
Abgerechnet wird die Baulänge.
Konstruktion 'Super Rail doppelt in Hülsen '
Holm Profil B.
Konstruktion gerade.
Pfosten 'Steckpfosten in Hülsenrohr. Die Pfosten werden
aus der Bodenhülsen gezogen, die Hülsen werden nicht
ausgebaut. '
Ausgebaute Teile nach Wahl des AN verwerten.
Aufstellung 'in vorhandene Hülsen '
Erforderliche Erdarbeiten ausführen. Die umgebende
Fläche wieder herstellen, überschüssigen Boden
flächenhaft verteilen.
Menge: 4,000 m
Zuordnung: 129

**01.07.0003 FRS auf Bauwerk abbauen und herst.*Profil B gerade*Mont.a.v.Verank. Dauerelast.Platte**
StL-Nr. 22112933292100110
Fahrzeug-Rückhaltesystem (FRS) auf Bauwerk einschl.
sämtlicher Einzelteile abbauen und herstellen. Ausgebaute Teile nach Wahl des AN verwerten.
Abgerechnet wird die Baulänge.
Konstruktion 'Super Rail doppelt BW '
Holm Profil B.
Konstruktion gerade.
Montage auf vorhandener Verankerung.
Unterlage aus wetterbeständiger dauerelastischer Dichtungsplatte.
Menge: 4,000 m
Zuordnung: 129

#### Unterabschnitt 01.08 Super Rail Eco

**01.08.0001 FRS abbauen und herstellen*Profil B gerade*Verwertung AN HB 1*Erdarb. ausf.**
StL-Nr. 22112930392101011
Fahrzeug-Rückhaltesystem (FRS) einschließlich der Pfosten und sämtlicher Einzelteile abbauen und herstellen.
Abgerechnet wird die Baulänge.
Konstruktion 'Super Rail Eco '
Holm Profil B.
Konstruktion gerade.
Ausgebaute Teile nach Wahl des AN verwerten.
Aufstellung in Boden, Homogenbereich HB 1 - FRS.
Erforderliche Erdarbeiten ausführen. Die umgebende
Fläche wieder herstellen, überschüssigen Boden
flächenhaft verteilen.
Menge: 260,000 m
Zuordnung: 129

**01.08.0002 FRS auf Bauwerk abbauen und herst.*Profil B gerade*Mont.a.v.Verank. Dauerelast.Platte**
StL-Nr. 22112933292100110
Fahrzeug-Rückhaltesystem (FRS) auf Bauwerk einschl.
sämtlicher Einzelteile abbauen und herstellen. Ausgebaute Teile nach Wahl des AN verwerten.
Abgerechnet wird die Baulänge.
Konstruktion 'Super Rail Eco BW'
Holm Profil B.
Konstruktion gerade.
Montage auf vorhandener Verankerung.
Unterlage aus wetterbeständiger dauerelastischer Dichtungsplatte.
Menge: 12,000 m
Zuordnung: 129

#### Unterabschnitt 01.09 Super Rail Eco doppelt

**01.09.0001 FRS abbauen und herstellen*Profil B gerade*Verwertung AN HB 1*Erdarb. ausf.**
StL-Nr. 22112930392101011
Fahrzeug-Rückhaltesystem (FRS) einschließlich der Pfosten und sämtlicher Einzelteile abbauen und herstellen.
Abgerechnet wird die Baulänge.
Konstruktion 'Super Rail Eco doppelt '
Holm Profil B.
Konstruktion gerade.
Ausgebaute Teile nach Wahl des AN verwerten.
Aufstellung in Boden, Homogenbereich HB 1 - FRS.
Erforderliche Erdarbeiten ausführen. Die umgebende
Fläche wieder herstellen, überschüssigen Boden
flächenhaft verteilen.
Menge: 60,000 m
Zuordnung: 129

**01.09.0002 FRS auf Bauwerk abbauen und herst.*Profil B gerade*Mont.a.v.Verank. Dauerelast.Platte**
StL-Nr. 22112933292100110
Fahrzeug-Rückhaltesystem (FRS) auf Bauwerk einschl.
sämtlicher Einzelteile abbauen und herstellen. Ausgebaute Teile nach Wahl des AN verwerten.
Abgerechnet wird die Baulänge.
Konstruktion 'Super Rail Eco doppelt BW '
Holm Profil B.
Konstruktion gerade.
Montage auf vorhandener Verankerung.
Unterlage aus wetterbeständiger dauerelastischer Dichtungsplatte.
Menge: 8,000 m
Zuordnung: 129

#### Unterabschnitt 01.10 Super Rail Eco HS

**01.10.0001 FRS abbauen und herstellen*Profil B gerade*Verwertung AN HB 1*Erdarb. ausf.**
StL-Nr. 22112930392101011
Fahrzeug-Rückhaltesystem (FRS) einschließlich der Pfosten und sämtlicher Einzelteile abbauen und herstellen.
Abgerechnet wird die Baulänge.
Konstruktion 'Super Rail Eco HS'
Holm Profil B.
Konstruktion gerade.
Ausgebaute Teile nach Wahl des AN verwerten.
Aufstellung in Boden, Homogenbereich HB 1 - FRS.
Erforderliche Erdarbeiten ausführen. Die umgebende
Fläche wieder herstellen, überschüssigen Boden
flächenhaft verteilen.
Menge: 4,000 m
Zuordnung: 129

**01.10.0002 FRS auf Bauwerk abbauen und herst.*Profil B gerade*Mont.a.v.Verank. Dauerelast.Platte**
StL-Nr. 22112933292100110
Fahrzeug-Rückhaltesystem (FRS) auf Bauwerk einschl.
sämtlicher Einzelteile abbauen und herstellen. Ausgebaute Teile nach Wahl des AN verwerten.
Abgerechnet wird die Baulänge.
Konstruktion 'Super Rail Eco HS BW '
Holm Profil B.
Konstruktion gerade.
Montage auf vorhandener Verankerung.
Unterlage aus wetterbeständiger dauerelastischer Dichtungsplatte.
Menge: 4,000 m
Zuordnung: 129

#### Unterabschnitt 01.11 Super Rail light

**01.11.0001 FRS abbauen und herstellen*Profil B gerade*Verwertung AN HB 1*Erdarb. ausf.**
StL-Nr. 22112930392101011
Fahrzeug-Rückhaltesystem (FRS) einschließlich der Pfosten und sämtlicher Einzelteile abbauen und herstellen.
Abgerechnet wird die Baulänge.
Konstruktion 'Super Rail light'
Holm Profil B.
Konstruktion gerade.
Ausgebaute Teile nach Wahl des AN verwerten.
Aufstellung in Boden, Homogenbereich HB 1 - FRS.
Erforderliche Erdarbeiten ausführen. Die umgebende
Fläche wieder herstellen, überschüssigen Boden
flächenhaft verteilen.
Menge: 20,000 m
Zuordnung: 129

**01.11.0002 FRS auf Bauwerk abbauen und herst.*Profil B gerade*Mont.a.v.Verank. Dauerelast.Platte**
StL-Nr. 22112933292100110
Fahrzeug-Rückhaltesystem (FRS) auf Bauwerk einschl.
sämtlicher Einzelteile abbauen und herstellen. Ausgebaute Teile nach Wahl des AN verwerten.
Abgerechnet wird die Baulänge.
Konstruktion 'Super Rail light BW '
Holm Profil B.
Konstruktion gerade.
Montage auf vorhandener Verankerung.
Unterlage aus wetterbeständiger dauerelastischer Dichtungsplatte.
Menge: 20,000 m
Zuordnung: 129

#### Unterabschnitt 01.12 Mega-Rail

**01.12.0001 FRS abbauen und herstellen*Profil B gerade*Verwertung AN HB 1*Erdarb. ausf.**
StL-Nr. 22112930392101011
Fahrzeug-Rückhaltesystem (FRS) einschließlich der Pfosten und sämtlicher Einzelteile abbauen und herstellen.
Abgerechnet wird die Baulänge.
Konstruktion 'Mega-Rail s'
Holm Profil B.
Konstruktion gerade.
Ausgebaute Teile nach Wahl des AN verwerten.
Aufstellung in Boden, Homogenbereich HB 1 - FRS.
Erforderliche Erdarbeiten ausführen. Die umgebende
Fläche wieder herstellen, überschüssigen Boden
flächenhaft verteilen.
Menge: 128,000 m
Zuordnung: 129

**01.12.0002 FRS auf Bauwerk abbauen und herst.*Profil B gerade*Mont.a.v.Verank. Dauerelast.Platte**
StL-Nr. 22112933292100110
Fahrzeug-Rückhaltesystem (FRS) auf Bauwerk einschl.
sämtlicher Einzelteile abbauen und herstellen. Ausgebaute Teile nach Wahl des AN verwerten.
Abgerechnet wird die Baulänge.
Konstruktion 'Mega-Rail s BW '
Holm Profil B.
Konstruktion gerade.
Montage auf vorhandener Verankerung.
Unterlage aus wetterbeständiger dauerelastischer Dichtungsplatte.
Menge: 8,000 m
Zuordnung: 129

**01.12.0003 FRS abbauen und herstellen*Profil B gerade*Verwertung AN HB 1*Erdarb. ausf.**
StL-Nr. 22112930392101011
Fahrzeug-Rückhaltesystem (FRS) einschließlich der Pfosten und sämtlicher Einzelteile abbauen und herstellen.
Abgerechnet wird die Baulänge.
Konstruktion 'Mega Rail sl '
Holm Profil B.
Konstruktion gerade.
Ausgebaute Teile nach Wahl des AN verwerten.
Aufstellung in Boden, Homogenbereich HB 1 - FRS.
Erforderliche Erdarbeiten ausführen. Die umgebende
Fläche wieder herstellen, überschüssigen Boden
flächenhaft verteilen.
Menge: 100,000 m
Zuordnung: 129

#### Unterabschnitt 01.13 Easy Rail

**01.13.0001 FRS abbauen und herstellen*Profil B gerade*Verwertung AN HB 1*Erdarb. ausf.**
StL-Nr. 22112930392101011
Fahrzeug-Rückhaltesystem (FRS) einschließlich der Pfosten und sämtlicher Einzelteile abbauen und herstellen.
Abgerechnet wird die Baulänge.
Konstruktion 'Easy Rail 2.0 '
Holm Profil B.
Konstruktion gerade.
Ausgebaute Teile nach Wahl des AN verwerten.
Aufstellung in Boden, Homogenbereich HB 1 - FRS.
Erforderliche Erdarbeiten ausführen. Die umgebende
Fläche wieder herstellen, überschüssigen Boden
flächenhaft verteilen.
Menge: 4,000 m
Zuordnung: 129

#### Unterabschnitt 01.14 AEK demontieren und herstellen

**01.14.0001 AEK des FRS abbauen und herstellen Regelabs. 12 m*ESP HB 1*Erdarb. ausf. Verwertung AN**
StL-Nr. 221129317110111
Anfangs-/Endkonstruktion (AEK) des Fahrzeug-
Rückhaltesystems (FRS) abbauen und herstellen.
AEK = Regelabsenkung 12,00 m.
Konstruktion = Einfache Schutzplanke.
Aufstellung in Boden, Homogenbereich HB 1 - FRS.
Erforderliche Erdarbeiten ausführen. Die umgebende
Fläche wieder herstellen, überschüssigen Boden
flächenhaft verteilen.
Ausgebaute Teile nach Wahl des AN verwerten.
Menge: 3,000 St
Zuordnung: 129

**01.14.0002 AEK des FRS abbauen und herstellen Kurzabs. 4,37 m*ESP HB 1*Erdarb. ausf. Verwertung AN**
StL-Nr. 221129317210111
Anfangs-/Endkonstruktion (AEK) des Fahrzeug-
Rückhaltesystems (FRS) abbauen und herstellen.
AEK = Kurzabsenkung 4,37 m mit Zusatzpfosten.
Konstruktion = Einfache Schutzplanke.
Aufstellung in Boden, Homogenbereich HB 1 - FRS.
Erforderliche Erdarbeiten ausführen. Die umgebende
Fläche wieder herstellen, überschüssigen Boden
flächenhaft verteilen.
Ausgebaute Teile nach Wahl des AN verwerten.
Menge: 2,000 St
Zuordnung: 129

**01.14.0003 AEK des FRS abbauen und herstellen Regelabs. 12 m*EDSP HB 1*Erdarb. ausf. Verwertung AN**
StL-Nr. 221129317120111
Anfangs-/Endkonstruktion (AEK) des Fahrzeug-
Rückhaltesystems (FRS) abbauen und herstellen.
AEK = Regelabsenkung 12,00 m.
Konstruktion = Einfache Distanzschutzplanke.
Aufstellung in Boden, Homogenbereich HB 1 - FRS.
Erforderliche Erdarbeiten ausführen. Die umgebende
Fläche wieder herstellen, überschüssigen Boden
flächenhaft verteilen.
Ausgebaute Teile nach Wahl des AN verwerten.
Menge: 2,000 St
Zuordnung: 129

**01.14.0004 AEK des FRS abbauen und herstellen Regelabs. 12 m HB 1*Erdarb. ausf. Verwertung AN**
StL-Nr. 221129317190111
Anfangs-/Endkonstruktion (AEK) des Fahrzeug-
Rückhaltesystems (FRS) abbauen und herstellen.
AEK = Regelabsenkung 12,00 m.
Konstruktion 'Eco Safe '
Aufstellung in Boden, Homogenbereich HB 1 - FRS.
Erforderliche Erdarbeiten ausführen. Die umgebende
Fläche wieder herstellen, überschüssigen Boden
flächenhaft verteilen.
Ausgebaute Teile nach Wahl des AN verwerten.
Menge: 2,000 St
Zuordnung: 129

**01.14.0005 AEK des FRS abbauen und herstellen HB 1*Erdarb. ausf. Verwertung AN**
StL-Nr. 221129317990111
Anfangs-/Endkonstruktion (AEK) des Fahrzeug-
Rückhaltesystems (FRS) abbauen und herstellen.
AEK 'Anfang-/Endkosntruktion Protector M'
Konstruktion 'Protector M'
Aufstellung in Boden, Homogenbereich HB 1 - FRS.
Erforderliche Erdarbeiten ausführen. Die umgebende
Fläche wieder herstellen, überschüssigen Boden
flächenhaft verteilen.
Ausgebaute Teile nach Wahl des AN verwerten.
Menge: 1,000 St
Zuordnung: 129

**01.14.0006 AEK des FRS abbauen und herstellen HB 1*Erdarb. ausf. Verwertung AN**
StL-Nr. 221129317990111
Anfangs-/Endkonstruktion (AEK) des Fahrzeug-
Rückhaltesystems (FRS) abbauen und herstellen.
AEK 'Super Rail Eco Endabsenkung '
Konstruktion 'Endkonstruktion 7,15m'
Aufstellung in Boden, Homogenbereich HB 1 - FRS.
Erforderliche Erdarbeiten ausführen. Die umgebende
Fläche wieder herstellen, überschüssigen Boden
flächenhaft verteilen.
Ausgebaute Teile nach Wahl des AN verwerten.
Menge: 1,000 St
Zuordnung: 129

**01.14.0007 AEK des FRS abbauen und herstellen HB 1*Erdarb. ausf. Verwertung AN**
StL-Nr. 221129317990111
Anfangs-/Endkonstruktion (AEK) des Fahrzeug-
Rückhaltesystems (FRS) abbauen und herstellen.
AEK 'Super Rail Endabsenkung '
Konstruktion 'Endkonstruktion 7,50 m'
Aufstellung in Boden, Homogenbereich HB 1 - FRS.
Erforderliche Erdarbeiten ausführen. Die umgebende
Fläche wieder herstellen, überschüssigen Boden
flächenhaft verteilen.
Ausgebaute Teile nach Wahl des AN verwerten.
Menge: 1,000 St
Zuordnung: 129

**01.14.0008 AEK des FRS abbauen und herstellen HB 1*Erdarb. ausf. Verwertung AN**
StL-Nr. 221129317990111
Anfangs-/Endkonstruktion (AEK) des Fahrzeug-
Rückhaltesystems (FRS) abbauen und herstellen.
AEK 'Super Rail Eco Absenkung '
Konstruktion 'HS End 16,00 m'
Aufstellung in Boden, Homogenbereich HB 1 - FRS.
Erforderliche Erdarbeiten ausführen. Die umgebende
Fläche wieder herstellen, überschüssigen Boden
flächenhaft verteilen.
Ausgebaute Teile nach Wahl des AN verwerten.
Menge: 1,000 St
Zuordnung: 129

**01.14.0009 AEK des FRS abbauen und herstellen HB 1*Erdarb. ausf. Verwertung AN**
StL-Nr. 221129317990111
Anfangs-/Endkonstruktion (AEK) des Fahrzeug-
Rückhaltesystems (FRS) abbauen und herstellen.
AEK 'DSP Absenkung '
Konstruktion 'DSP 12,00 m'
Aufstellung in Boden, Homogenbereich HB 1 - FRS.
Erforderliche Erdarbeiten ausführen. Die umgebende
Fläche wieder herstellen, überschüssigen Boden
flächenhaft verteilen.
Ausgebaute Teile nach Wahl des AN verwerten.
Menge: 1,000 St
Zuordnung: 129

**01.14.0010 AEK des FRS abbauen und herstellen HB 1*Erdarb. ausf. Verwertung AN**
StL-Nr. 221129317990111
Anfangs-/Endkonstruktion (AEK) des Fahrzeug-
Rückhaltesystems (FRS) abbauen und herstellen.
AEK 'DDSP Absenkung '
Konstruktion 'DDSP 12,00 m'
Aufstellung in Boden, Homogenbereich HB 1 - FRS.
Erforderliche Erdarbeiten ausführen. Die umgebende
Fläche wieder herstellen, überschüssigen Boden
flächenhaft verteilen.
Ausgebaute Teile nach Wahl des AN verwerten.
Menge: 1,000 St
Zuordnung: 129

#### Unterabschnitt 01.15 Übergangskonstruktionen

**01.15.0001 ÜK/ÜE für FRS abbauen und herst.*Erdarb. ausf. Verwertung AN**
StL-Nr. 2211293229011
Übergangskonstruktion (ÜK) oder Übergangselement (ÜE)
für Fahrzeug-Rückhaltesystem (FRS) abbauen und herstellen.
Übergangskonstruktion/Übergangselement 'von Super Rail
auf EDSP 12,00 m. Holm Profil B '
Erforderliche Erdarbeiten ausführen. Die umgebene
Fläche wieder herstellen, überschüssigen Boden
flächenhaft verteilen.
Ausgebaute Teile nach Wahl des AN verwerten.
Menge: 1,000 St
Zuordnung: 129

**01.15.0002 ÜK/ÜE für FRS abbauen und herst.*Erdarb. ausf. Verwertung AN**
StL-Nr. 2211293229011
Übergangskonstruktion (ÜK) oder Übergangselement (ÜE)
für Fahrzeug-Rückhaltesystem (FRS) abbauen und herstellen.
Übergangskonstruktion/Übergangselement 'von Super Rail
Eco auf EDSP 12,00 m. Holm Profil B '
Erforderliche Erdarbeiten ausführen. Die umgebene
Fläche wieder herstellen, überschüssigen Boden
flächenhaft verteilen.
Ausgebaute Teile nach Wahl des AN verwerten.
Menge: 1,000 St
Zuordnung: 129

**01.15.0003 ÜK/ÜE für FRS abbauen und herst.*Erdarb. ausf. Verwertung AN**
StL-Nr. 2211293229011
Übergangskonstruktion (ÜK) oder Übergangselement (ÜE)
für Fahrzeug-Rückhaltesystem (FRS) abbauen und herstellen.
Übergangskonstruktion/Übergangselement 'von Super Rail
Eco auf Heintzmann Basic Barrier (HBB) 12,00 m. Holm
Profil B '
Erforderliche Erdarbeiten ausführen. Die umgebene
Fläche wieder herstellen, überschüssigen Boden
flächenhaft verteilen.
Ausgebaute Teile nach Wahl des AN verwerten.
Menge: 1,000 St
Zuordnung: 129

**01.15.0004 ÜK/ÜE für FRS abbauen und herst.*Erdarb. ausf. Verwertung AN**
StL-Nr. 2211293229011
Übergangskonstruktion (ÜK) oder Übergangselement (ÜE)
für Fahrzeug-Rückhaltesystem (FRS) abbauen und herstellen.
Übergangskonstruktion/Übergangselement 'von Super Rail
Eco auf Eco Safe 12,00 m. Holm Profil B '
Erforderliche Erdarbeiten ausführen. Die umgebene
Fläche wieder herstellen, überschüssigen Boden
flächenhaft verteilen.
Ausgebaute Teile nach Wahl des AN verwerten.
Menge: 1,000 St
Zuordnung: 129

**01.15.0005 ÜK/ÜE für FRS abbauen und herst.*Erdarb. ausf. Verwertung AN**
StL-Nr. 2211293229011
Übergangskonstruktion (ÜK) oder Übergangselement (ÜE)
für Fahrzeug-Rückhaltesystem (FRS) abbauen und herstellen.
Übergangskonstruktion/Übergangselement 'von Super Rail
Eco auf Super Rail 12,00 m. Holm Profil B '
Erforderliche Erdarbeiten ausführen. Die umgebene
Fläche wieder herstellen, überschüssigen Boden
flächenhaft verteilen.
Ausgebaute Teile nach Wahl des AN verwerten.
Menge: 1,000 St
Zuordnung: 129

**01.15.0006 ÜK/ÜE für FRS abbauen und herst.*Erdarb. ausf. Verwertung AN**
StL-Nr. 2211293229011
Übergangskonstruktion (ÜK) oder Übergangselement (ÜE)
für Fahrzeug-Rückhaltesystem (FRS) abbauen und herstellen.
Übergangskonstruktion/Übergangselement 'von Super Rail
Eco HS auf Super Rail Eco 8,00 m. Holm Profil B '
Erforderliche Erdarbeiten ausführen. Die umgebene
Fläche wieder herstellen, überschüssigen Boden
flächenhaft verteilen.
Ausgebaute Teile nach Wahl des AN verwerten.
Menge: 1,000 St
Zuordnung: 129

**01.15.0007 ÜK/ÜE für FRS abbauen und herst.*Erdarb. ausf. Verwertung AN**
StL-Nr. 2211293229011
Übergangskonstruktion (ÜK) oder Übergangselement (ÜE)
für Fahrzeug-Rückhaltesystem (FRS) abbauen und herstellen.
Übergangskonstruktion/Übergangselement 'Super Eco
doppelt - Gate Guard (15,5 m)'
Erforderliche Erdarbeiten ausführen. Die umgebene
Fläche wieder herstellen, überschüssigen Boden
flächenhaft verteilen.
Ausgebaute Teile nach Wahl des AN verwerten.
Menge: 1,000 St
Zuordnung: 129

#### Unterabschnitt 01.16 Schutzplankenteile abbauen und herst.

**01.16.0001 Anker abtrennen und herstellen Anker abtrennen Verwertung AN**
StL-Nr. 2211293371910
Beschädigten Anker abtrennen und wieder herstellen.
Anker freilegen, 3 cm unter Oberkante Beton abtrennen
und mit Zementmörtel/-beton mit Kunststoffzusatz
(RM/RC) verfüllen.
Anker 'Verbundanker M 16, feuerverzinkt, in Beton
mittels Bohrung DU = 18 mm, herstellen nach Unterlagen des AG. '
Ausgebaute Stoffe nach Wahl des AN verwerten.
Menge: 5,000 St
Zuordnung: 129

**01.16.0002 Anker abtrennen und herstellen Anker abtrennen Verwertung AN**
StL-Nr. 2211293371910
Beschädigten Anker abtrennen und wieder herstellen.
Anker freilegen, 3 cm unter Oberkante Beton abtrennen
und mit Zementmörtel/-beton mit Kunststoffzusatz
(RM/RC) verfüllen.
Anker 'Verbundanker M 20, feuerverzinkt, in Beton
mittels Bohrung DU = 22 mm, herstellen nach Unterlagen des AG. '
Ausgebaute Stoffe nach Wahl des AN verwerten.
Menge: 5,000 St
Zuordnung: 129

**01.16.0003 Pfosten des FRS abbauen und herst.*HB 1 Verwertung AN**
StL-Nr. 2211293129110
Zusätzlichen Pfosten des Fahrzeug-Rückhaltesystems
(FRS)einschl. Konstruktions- und Befestigungsteile abbauen und herstellen.
Konstruktion 'alle Konstruktionen mit Sigma 100 Pfosten
(Länge 1900 mm) '
Pfosten in Boden, Homogenbereich HB 1 - FRS.
Ausgebaute Teile nach Wahl des AN verwerten.
Menge: 1,000 St
Zuordnung: 129

**01.16.0004 Pfosten des FRS abbauen und herst. EDSP*HB 1*Verwertung AN**
StL-Nr. 2211293122110
Zusätzlichen Pfosten des Fahrzeug-Rückhaltesystems
(FRS)einschl. Konstruktions- und Befestigungsteile abbauen und herstellen.
Konstruktion = Einfache Distanzschutzplanke.
Pfosten in Boden, Homogenbereich HB 1 - FRS.
Ausgebaute Teile nach Wahl des AN verwerten.
Menge: 1,000 St
Zuordnung: 129

**01.16.0005 Pfosten des FRS abbauen und herst. DDSP*HB 1*Verwertung AN**
StL-Nr. 2211293124110
Zusätzlichen Pfosten des Fahrzeug-Rückhaltesystems
(FRS)einschl. Konstruktions- und Befestigungsteile abbauen und herstellen.
Konstruktion = Doppelte Distanzschutzplanke.
Pfosten in Boden, Homogenbereich HB 1 - FRS.
Ausgebaute Teile nach Wahl des AN verwerten.
Menge: 1,000 St
Zuordnung: 129

**01.16.0006 Pfosten des FRS abbauen und herst.*HB 1 Verwertung AN**
StL-Nr. 2211293129110
Zusätzlichen Pfosten des Fahrzeug-Rückhaltesystems
(FRS)einschl. Konstruktions- und Befestigungsteile abbauen und herstellen.
Konstruktion 'alle Konstruktionen mit C 100 Pfosten
(Länge 1700 mm) '
Pfosten in Boden, Homogenbereich HB 1 - FRS.
Ausgebaute Teile nach Wahl des AN verwerten.
Menge: 1,000 St
Zuordnung: 129

**01.16.0007 Pfosten des FRS abbauen und herst.*HB 1 Verwertung AN**
StL-Nr. 2211293129110
Zusätzlichen Pfosten des Fahrzeug-Rückhaltesystems
(FRS)einschl. Konstruktions- und Befestigungsteile abbauen und herstellen.
Konstruktion 'alle Konstruktionen mit C 125 Pfosten
(Länge 1900 mm) '
Pfosten in Boden, Homogenbereich HB 1 - FRS.
Ausgebaute Teile nach Wahl des AN verwerten.
Menge: 1,000 St
Zuordnung: 129

**01.16.0008 Pfosten des FRS abbauen und herst.*HB 1 Verwertung AN**
StL-Nr. 2211293129110
Zusätzlichen Pfosten des Fahrzeug-Rückhaltesystems
(FRS)einschl. Konstruktions- und Befestigungsteile abbauen und herstellen.
Konstruktion 'alle Konstruktionen mit C 125 Pfosten
(Länge 2400 mm) '
Pfosten in Boden, Homogenbereich HB 1 - FRS.
Ausgebaute Teile nach Wahl des AN verwerten.
Menge: 1,000 St
Zuordnung: 129

**01.16.0009 Teil des FRS abb. und herst. (Zul.) Hülse f. Steckpf.*Verwertung AN**
StL-Nr. 2211293273100
Konstruktionsteil des Fahrzeug-Rückhaltesystems (FRS)
abbauen und herstellen. Vergütet wird der Mehraufwand
gegenüber des durchgehenden FRS als Zulage.
Teil = Hülse für Steckpfosten.
Ausgebaute Teile nach Wahl des AN verwerten.
Menge: 5,000 St
Zuordnung: 129

**01.16.0010 Teil des FRS abb. und herst. (Zul.) Stpf.L.1130/1230*Verwertung AN**
StL-Nr. 2211293274100
Konstruktionsteil des Fahrzeug-Rückhaltesystems (FRS)
abbauen und herstellen. Vergütet wird der Mehraufwand
gegenüber des durchgehenden FRS als Zulage.
Teil = Zweiteiliger Steckpfosten Sigma 100, Länge 1130
mm oder 1230 mm mit Zusatzschraube M16x60 4.6.
Ausgebaute Teile nach Wahl des AN verwerten.
Menge: 1,000 St
Zuordnung: 129

**01.16.0011 Teil des FRS abb. und herst. (Zul.) Aufsetzstück*Verwertung AN**
StL-Nr. 2211293276100
Konstruktionsteil des Fahrzeug-Rückhaltesystems (FRS)
abbauen und herstellen. Vergütet wird der Mehraufwand
gegenüber des durchgehenden FRS als Zulage.
Teil = Aufsetzstück für Betonleitschwelle.
Ausgebaute Teile nach Wahl des AN verwerten.
Menge: 1,000 St
Zuordnung: 129

**01.16.0012 Teil des FRS abb. und herst. (Zul.) Dilatation. 80mm*Verwertung AN**
StL-Nr. 2211293277100
Konstruktionsteil des Fahrzeug-Rückhaltesystems (FRS)
abbauen und herstellen. Vergütet wird der Mehraufwand
gegenüber des durchgehenden FRS als Zulage.
Teil = Dilatationsstoß 80 mm.
Ausgebaute Teile nach Wahl des AN verwerten.
Menge: 1,000 St
Zuordnung: 129

**01.16.0013 Teil des FRS abb. und herst. (Zul.) Dilatation.320mm*Verwertung AN**
StL-Nr. 2211293278100
Konstruktionsteil des Fahrzeug-Rückhaltesystems (FRS)
abbauen und herstellen. Vergütet wird der Mehraufwand
gegenüber des durchgehenden FRS als Zulage.
Teil = Dilatationsstoß 320 mm.
Ausgebaute Teile nach Wahl des AN verwerten.
Menge: 1,000 St
Zuordnung: 129

**01.16.0014 Teil des FRS abb. und herst. (Zul.)*Verwertung AN**
StL-Nr. 2211293279100
Konstruktionsteil des Fahrzeug-Rückhaltesystems (FRS)
abbauen und herstellen. Vergütet wird der Mehraufwand
gegenüber des durchgehenden FRS als Zulage.
Teil 'aufgelegtes Kopfstück '
Ausgebaute Teile nach Wahl des AN verwerten.
Menge: 1,000 St
Zuordnung: 129

**01.16.0015 Teil des FRS abbauen und herstellen Verwertung AN**
StL-Nr. 2211293079910
Teil des Fahrzeug-Rückhaltesystem (FRS) abbauen und
herstellen. Abgerechnet wird die Baulänge.
Teil 'Schutzplankenholm B inklusive Veschraubung'
Konstruktion 'Super Rail, Super Rail BW, Super Rail
doppelt, Super Rail doppelt BW, Super Rail VZB, Super
Rail Plus BW '
Ausgebaute Teile nach Wahl des AN verwerten.
Menge: 20,000 m
Zuordnung: 129

**01.16.0016 Teil des FRS abb. und herst. (Zul.)*Verwertung AN**
StL-Nr. 2211293279100
Konstruktionsteil des Fahrzeug-Rückhaltesystems (FRS)
abbauen und herstellen. Vergütet wird der Mehraufwand
gegenüber des durchgehenden FRS als Zulage.
Teil 'Stützbügel und Deformationsrohr inklusive
Verschraubung für Super Rail, Super Rail BW, Super Rail
doppelt, Super Rail doppelt BW, Super Rail VZB, Super
Rail Plus BW  '
Ausgebaute Teile nach Wahl des AN verwerten.
Menge: 7,000 St
Zuordnung: 129

#### Unterabschnitt 01.17 Zusatz-/Anbauteile

**01.17.0001 Teil des FRS abbauen und herstellen Rohrgeländer*ESP Pf.Abst.4,0m Verwertung AN**
StL-Nr. 2211293071110
Teil des Fahrzeug-Rückhaltesystem (FRS) abbauen und
herstellen. Abgerechnet wird die Baulänge.
Teil = Rohrgeländer.
Konstruktion = Einfache Schutzplanke, Pfostenabstand
4,00 m.
Ausgebaute Teile nach Wahl des AN verwerten.
Menge: 4,000 m
Zuordnung: 129

**01.17.0002 Teil des FRS abbauen und herstellen Rohrgeländer Verwertung AN**
StL-Nr. 2211293071910
Teil des Fahrzeug-Rückhaltesystem (FRS) abbauen und
herstellen. Abgerechnet wird die Baulänge.
Teil = Rohrgeländer.
Konstruktion 'Einfache Distanzschutzplanken 2.0 '
Ausgebaute Teile nach Wahl des AN verwerten.
Menge: 4,000 m
Zuordnung: 129

**01.17.0003 Teil des FRS abbauen und herstellen Gleitschutz Verwertung AN**
StL-Nr. 2211293073910
Teil des Fahrzeug-Rückhaltesystem (FRS) abbauen und
herstellen. Abgerechnet wird die Baulänge.
Teil = Gleitschutz für Fußgänger und Radfahrer.
Konstruktion 'ESP / Eco Safe, Pfostenabstand 4.0 '
Ausgebaute Teile nach Wahl des AN verwerten.
Menge: 4,000 m
Zuordnung: 129

**01.17.0004 Teil des FRS abbauen und herstellen Gleitschutz Verwertung AN**
StL-Nr. 2211293073910
Teil des Fahrzeug-Rückhaltesystem (FRS) abbauen und
herstellen. Abgerechnet wird die Baulänge.
Teil = Gleitschutz für Fußgänger und Radfahrer.
Konstruktion 'ESP / Eco Safe, Pfostenabstand 2.0 '
Ausgebaute Teile nach Wahl des AN verwerten.
Menge: 4,000 m
Zuordnung: 129

**01.17.0005 Teil des FRS abbauen und herstellen Verwertung AN**
StL-Nr. 2211293079910
Teil des Fahrzeug-Rückhaltesystem (FRS) abbauen und
herstellen. Abgerechnet wird die Baulänge.
Teil 'Motorradfahrerschutz an ESP '
Konstruktion 'Einfache Schutzplanken '
Ausgebaute Teile nach Wahl des AN verwerten.
Menge: 4,000 m
Zuordnung: 129

**01.17.0006 Teil des FRS abbauen und herstellen Verwertung AN**
StL-Nr. 2211293079910
Teil des Fahrzeug-Rückhaltesystem (FRS) abbauen und
herstellen. Abgerechnet wird die Baulänge.
Teil 'Blendschutzsystem, Länge 4000 mm '
Konstruktion 'ESP '
Ausgebaute Teile nach Wahl des AN verwerten.
Menge: 4,000 m
Zuordnung: 129

**01.17.0007 Teil des FRS abb. und herst. (Zul.)*Verwertung AN**
StL-Nr. 2211293279100
Konstruktionsteil des Fahrzeug-Rückhaltesystems (FRS)
abbauen und herstellen. Vergütet wird der Mehraufwand
gegenüber des durchgehenden FRS als Zulage.
Teil 'Grassstopplatten entsprechend Einsatzprofil.
Grasstopp-Platte aus Kunststoff-Recycling aus Polyethylen (PE), Form = rund, tellerförmig, mit Wölbung nach
oben. Der
Durchmesser beträgt mindestens 500 mm, mit Versteifungsrippen. '
Ausgebaute Teile nach Wahl des AN verwerten.
Menge: 5,000 St
Zuordnung: 129

#### Unterabschnitt 01.18 Zulagen Demontage

**01.18.0001 Zulage Sonn-/Feiertag**
Zulage für die Ausführung von
Bauarbeiten an einem Sonn-/ Feiertag. In diese Position
sind alle Mehrkosten einzurechnen.
Die Vergütung von Mehrkosten in der Zeit von
Sonn-/Feiertag
0:00 Uhr bis 24:00 Uhr wird nur berücksichtigt nach
schriftlicher Anordnung der Autobahnmeisterei.
Gezahlt wird je Unfallschaden, als Pauschale "1 Stück".
Menge: 1,000 St

**01.18.0002 Arbeitseinsatz in der Nacht**
Arbeitseinsatz in der Nacht von 20:00 Uhr bis 06:00
Uhr.
In dieser Position sind alle Mehrkosten gegenüber den
Arbeiten am Tag einzurechnen.
Menge: 1,000 St.

**01.18.0003 Hecken und Buschwerk roden**
Hecken und Buschwerk jeder Art über dem Wurzelwerk
abschneiden.
Abgerechnet wird die Fläche in 1 m Höhe über dem Erdboden, bei niedrigeren Hecken die größte Ausdehnung.
Mittlere Höhe 'bis 3,00 Meter.
Bäume mit einem Durchmesser von bis zu 0,10 m,
gemessen 1,00 m über dem Boden, zählen als Buschwerk.'
Schlagabraum 'bestehend aus dem abgeschnittenen Hecken-
und Buschmaterial gehen in Eigentum des AN über und
sind von der Baustelle zu entfernen.'
Menge: 5,000 m2

**01.18.0004 Schutzpl.-Pfosten erschw.abb.(Zul.)*HB 2 bis HB 3 Teile verwerten**
StL-Nr. 2211290339201
Schutzplanken-Pfosten unter erschwerten Bedingungen abbauen. Pfostenlöcher entsprechend der sie umgebenden
Fläche schließen. Vergütet wird der Mehraufwand gegenüber der durchlaufenden Konstruktion.
Erschwernis 'Mehraufwand gegenüber dem Homogenbereich 1
- FRS, erschwertes Ziehen. '
Pfosten in Boden bzw. Fels, Homogenbereich HB 2 - FRS
bis Homogenbereich HB 3 - FRS.
Abbauteile nach Wahl des AN verwerten.
Menge: 50,000 St
Zuordnung: 129

**01.18.0005 Pfosten Sigma / IPE freib. (Zul.)**
Bohren von Löchern um Schutzplankenpfosten Sigma, IPE,
C 100, C 125 als Zertrümmerungsbohrung bis zu einer
Bohrtiefe von 1,00 m und einem Durchmesser von 170 mm.
Es werden bis zu 5 Bohrungen um den Pfosten
durchgeführt.
Das vorherige Abtrennen des Pfostens ist einzurechnen.
Überschüssiges Bohrgut geht in Eigentum des AN über und
ist auf einer zugelassenen Deponie zu entsorgen.
Befestigte Flächen sind besenrein zu verlassen.
Abgerechnet wird je Pfosten.
Menge: 20,000 St

**01.18.0006 Schutzpl.-Pfosten erschw.abb.(Zul.)*HB 2 bis HB 3 Teile verwerten**
StL-Nr. 2211290339201
Schutzplanken-Pfosten unter erschwerten Bedingungen abbauen. Pfostenlöcher entsprechend der sie umgebenden
Fläche schließen. Vergütet wird der Mehraufwand gegenüber der durchlaufenden Konstruktion.
Erschwernis 'erschwertes Ziehen/Entfernen der Hülsen.
In der Positionen sind alle Mehraufwändungen zum
Entfernen der Hülsen einzukalkulieren '
Pfosten in Boden bzw. Fels, Homogenbereich HB 2 - FRS
bis Homogenbereich HB 3 - FRS.
Abbauteile nach Wahl des AN verwerten.
Menge: 1,000 St
Zuordnung: 129

#### Unterabschnitt 01.19 Zulage Montage

**01.19.0001 FRS-Pfosten erschwert einbr. (Zul.)**
StL-Nr. 22112916799
Pfosten des Fahrzeug-Rückhaltesystems (FRS) unter erschwerten Bedingungen einbringen. Vergütet wird der
Mehraufwand gegenüber dem Homogenbereich HB 1 - FRS als
Zulage.
Zulage zu OZ 'alle Konstruktionen mit Sigma 100 / C 100
/ IPE Pfosten '
Erschwernis 'Homogenbereich HB 2 - FRS '
Menge: 15,000 St

**01.19.0002 FRS-Pfosten erschwert einbr. (Zul.)**
StL-Nr. 22112916799
Pfosten des Fahrzeug-Rückhaltesystems (FRS) unter erschwerten Bedingungen einbringen. Vergütet wird der
Mehraufwand gegenüber dem Homogenbereich HB 1 - FRS als
Zulage.
Zulage zu OZ 'alle Konstruktionen mit C-125 Pfosten '
Erschwernis 'Homogenbereich HB 2 - FRS '
Menge: 8,000 St

**01.19.0003 FRS-Pfosten erschwert einbr. (Zul.)*Bohren**
StL-Nr. 22112924292
Pfosten des Fahrzeug-Rückhaltesystems (FRS) unter erschwerten Bedingungen einschließlich erforderlicher
systembedingter Arbeiten einbringen. Vergütet wird der
Mehraufwand gegenüber dem Homogenbereich HB 1 - FRS als
Zulage.
Pfosten 'C 100 / Sigma 100 '
Erschwernis = Bohren.
Menge: 5,000 St
Zuordnung: 129

**01.19.0004 FRS-Pfosten erschwert einbr. (Zul.)*Bohren**
StL-Nr. 22112924292
Pfosten des Fahrzeug-Rückhaltesystems (FRS) unter erschwerten Bedingungen einschließlich erforderlicher
systembedingter Arbeiten einbringen. Vergütet wird der
Mehraufwand gegenüber dem Homogenbereich HB 1 - FRS als
Zulage.
Pfosten 'C 125'
Erschwernis = Bohren.
Menge: 5,000 St
Zuordnung: 129

**01.19.0005 Suchgraben als Handschachtung**
Suchgraben als maschinengestützte Handschachtung auf
Anordnung des AG zur Ortung von Fernmeldekabeln, Ver o.
Entsorgungsleitungen herstellen
Tiefe bis 1,5m, Breite ca. 1,00m, Länge ca. 1,50
BKL 3 - 5
Menge: 1,000 St

**01.19.0006 Einfachbohrung in Asphalt**
Einfachbohrung für Doppel-/Dreifachbohrung in Asphalt
gemäß Einbauhandbuch herstellen.
Bohrtiefe bis 1,00 m. Bohrdurchmesser 170 mm.
Der Raum zwischen Bohrwand und Pfosten ist mit Bohrmehl

bzw. Sand bis Oberkante Asphaltoberfläche aufzufüllen
und zu verdichten.
Befestigte Flächen sind besenrein zu verlassen.
Abgerechnet
wird je Bohrung.
Menge: 2,000 St

**01.19.0007 SE mit Halbmesser herst. (Zul.)*R ü.10-30,00 m**
StL-Nr. 22112914493
Schutzeinrichtung (SE) als Konstruktion mit Halbmesser
herstellen. Vergütet wird der Mehraufwand gegenüber der
Herstellung der angegebenen Position als Zulage.
Zulage zu OZ 'N2 / H1 Systeme'
Konstruktion mit Halbmesser über 10,00 m bis 30,00 m.
Menge: 4,000 m
Zuordnung: 129

**01.19.0008 SE mit Halbmesser herst. (Zul.)*R ü.10-30,00 m**
StL-Nr. 22112914493
Schutzeinrichtung (SE) als Konstruktion mit Halbmesser
herstellen. Vergütet wird der Mehraufwand gegenüber der
Herstellung der angegebenen Position als Zulage.
Zulage zu OZ 'H2 / H4b Systeme'
Konstruktion mit Halbmesser über 10,00 m bis 30,00 m.
Menge: 4,000 m
Zuordnung: 129

**01.19.0009 SE mit Halbmesser herst. (Zul.)*R ü.30-200,00 m**
StL-Nr. 22112914494
Schutzeinrichtung (SE) als Konstruktion mit Halbmesser
herstellen. Vergütet wird der Mehraufwand gegenüber der
Herstellung der angegebenen Position als Zulage.
Zulage zu OZ 'N2 / H1 Systeme'
Konstruktion mit Halbmesser über 30,00 m bis 200,00 m.
Menge: 4,000 m
Zuordnung: 129

**01.19.0010 SE mit Halbmesser herst. (Zul.)*R ü.30-200,00 m**
StL-Nr. 22112914494
Schutzeinrichtung (SE) als Konstruktion mit Halbmesser
herstellen. Vergütet wird der Mehraufwand gegenüber der
Herstellung der angegebenen Position als Zulage.
Zulage zu OZ 'H2 / H4b Systeme'
Konstruktion mit Halbmesser über 30,00 m bis 200,00 m.
Menge: 4,000 m
Zuordnung: 129

**01.19.0011 Passstück herstellen (Zulage)**
StL-Nr. 22112925199
Passstück des Fahrzeug-Rückhaltesystems (FRS) einschließlich erforderlicher systembedingter Arbeiten
herstellen. Vergütet wird der Mehraufwand gegenüber der
Herstellung der durchlaufenden Konstruktion als Zulage.
Konstruktion 'Schutzplankenholm'
Menge: 2,000 St
Zuordnung: 129

**01.19.0012 Passstück herstellen (Zulage)**
StL-Nr. 22112925199
Passstück des Fahrzeug-Rückhaltesystems (FRS) einschließlich erforderlicher systembedingter Arbeiten
herstellen. Vergütet wird der Mehraufwand gegenüber der
Herstellung der durchlaufenden Konstruktion als Zulage.
Konstruktion 'Kastenprofil Super Rail'
Menge: 2,000 St
Zuordnung: 129

**01.19.0013 Passstück herstellen (Zulage)**
StL-Nr. 22112925199
Passstück des Fahrzeug-Rückhaltesystems (FRS) einschließlich erforderlicher systembedingter Arbeiten
herstellen. Vergütet wird der Mehraufwand gegenüber der
Herstellung der durchlaufenden Konstruktion als Zulage.
Konstruktion 'Kastenprofil Super Rail Eco '
Menge: 2,000 St
Zuordnung: 129

**01.19.0014 Passstück herstellen (Zulage)**
StL-Nr. 22112925199
Passstück des Fahrzeug-Rückhaltesystems (FRS) einschließlich erforderlicher systembedingter Arbeiten
herstellen. Vergütet wird der Mehraufwand gegenüber der
Herstellung der durchlaufenden Konstruktion als Zulage.
Konstruktion 'Kastenprofil Mega Rail '
Menge: 2,000 St
Zuordnung: 129

**01.19.0015 Passstück herstellen (Zulage)**
StL-Nr. 22112925199
Passstück des Fahrzeug-Rückhaltesystems (FRS) einschließlich erforderlicher systembedingter Arbeiten
herstellen. Vergütet wird der Mehraufwand gegenüber der
Herstellung der durchlaufenden Konstruktion als Zulage.
Konstruktion 'Kastenprofil Super Rail light '
Menge: 2,000 St
Zuordnung: 129

**01.19.0016 Teil des FRS abb. und herst. (Zul.)*Verwertung AN**
StL-Nr. 2211293279100
Konstruktionsteil des Fahrzeug-Rückhaltesystems (FRS)
abbauen und herstellen. Vergütet wird der Mehraufwand
gegenüber des durchgehenden FRS als Zulage.
Teil 'Vergütung für Mehraufwand Pfosten mit Fußplatte
in
Sonderneigung. Gem. Querneigung des Streifenfundaments
/ Bauwerkes
Pfosten mit positiver/negativer Neigung unter 2 v.H.
oder mehr als 6 Prozent
verwenden.
Zulage zu Bauwerkspfosten '
Ausgebaute Teile nach Wahl des AN verwerten.
Menge: 1,000 St
Zuordnung: 129

**01.19.0017 Teil des FRS abb. und herst. (Zul.)*Verwertung AN**
StL-Nr. 2211293279100
Konstruktionsteil des Fahrzeug-Rückhaltesystems (FRS)
abbauen und herstellen. Vergütet wird der Mehraufwand
gegenüber des durchgehenden FRS als Zulage.
Teil 'Distanzstücke als Sonderlänge, die die
Standardlänge über-/unterschreiten, für Doppelte
Distanzschutzplanken, Doppelte Distanzschutzplanken BW,
 '
Ausgebaute Teile nach Wahl des AN verwerten.
Menge: 1,000 St
Zuordnung: 129

#### Unterabschnitt 01.20 Zulage A-Profil

*Hinweis*
Die Position betrifft die Reparaturstellen im Bereich
Rheinland-Pfalz.
In folgende Position sind alle Mehraufwendungen vom
Holm Profil B auf den Holm Profil A einzukalkulieren
wie z.B. das Verschraubungsmaterial, zusätzliche
Lochung, Gewicht etc. Die Position wird auf die Länge
des Schadens vergütet.

**01.20.0001 Teil des FRS abb. und herst. (Zul.)*Verwertung AN**
Konstruktionsteil des Fahrzeug-Rückhaltesystems (FRS)
abbauen und herstellen. Vergütet wird der Mehraufwand
gegenüber des durchgehenden FRS als Zulage.
Zulage Mehraufwand zwischen Holm Profil-B auf Holm
Profil A.
Ausgebaute Teile nach Wahl des AN verwerten.
Menge: 2000,000 m
Zuordnung: 129

#### Unterabschnitt 01.21 Leitpfosten

**01.21.0001 Leitpfosten abbauen Aufsatzleitpfost.*Abbauteil verwert**
StL-Nr. 2211290577001
Leitpfosten abbauen.
Abbauteil = Aufsatzleitpfosten.
Abbauteile nach Wahl des AN verwerten.
Menge: 5,000 St
Zuordnung: 129

**01.21.0002 Leitpfosten abbauen Sockelleitpfosten*erf. Erdarbeiten Abbauteil verwert**
StL-Nr. 2211290572101
Leitpfosten abbauen.
Abbauteil = Sockelleitpfosten.
Erforderliche Erdarbeiten ausführen. Vorhandene Pfostenlöcher entsprechend der sie umgebenden Fläche
schließen.
Abbauteile nach Wahl des AN verwerten.
Menge: 1,000 St
Zuordnung: 129

**01.21.0003 Leitpfosten aufstellen Aufsatzleitpf.*Refl.beids. weiß Typ R1, Kl. RA2*Bohrung Pfeilz.**
StL-Nr. 22112940370012100
Leitpfosten aus Niederdruckpolyäthylen (PE-HD) aufstellen.
Aufsatzleitpfosten, Länge 0,55 m.
Retroreflektoren beidseitig, weiß.
Retroreflektoren Typklasse R1, Klasse RA 2.
Bohrungen für Pfeilzeichen.
Menge: 5,000 St
Zuordnung: 129

**01.21.0004 Leitpfosten aufstellen Abscherleitpf.*Refl.beids. weiß Typ R1, Kl. RA2*Bohrung Pfeilz. St.einschl.sockel*HB 1**
StL-Nr. 22112940350012111
Leitpfosten aus Niederdruckpolyäthylen (PE-HD) aufstellen.
Abscherleitpfosten, Länge 1,05 m.
Retroreflektoren beidseitig, weiß.
Retroreflektoren Typklasse R1, Klasse RA 2.
Bohrungen für Pfeilzeichen.
Stahleinschlagsockel, feuerverzinkt.
Leitpfosten in Boden, Homogenbereich HB 1 - FRS. Erforderliche Erdarbeiten ausführen, die die Pfosten umgebende Fläche wieder herstellen, überschüssigen Boden
flächenhaft verteilen.
Menge: 1,000 St
Zuordnung: 129

**01.21.0005 Zusatzeinrichtung abbauen. Stationszeichen*Abbauteil verwert**
StL-Nr. 22112906231
Zusatzeinrichtung des Fahrzeug-Rückhaltesystems
abbauen.
Zusatzeinrichtung = Stationszeichen nach Unterlagen des
AG.
Zusatzeinrichtung nach Wahl des AN verwerten.
Menge: 1,000 St
Zuordnung: 129

USt %: 19,00
